# Pauschale Erhaltung Bauwerke BAB - DD
Angebotsaufforderung (GAEB DA XML 3.2, DA83)
Projekt: A-P0309-00
Währung: EUR
Vergabeart: Öffentliche Ausschreibung
Auftraggeber: Autobahn GmbH des Bundes, Niederlassung Ost (Halle/Saale), Außenstelle Dresden, AdB-NL Ost, ASt.Dresden, Großenhainer Str.7, 01097 Dresden, Großenhainer Straße 7, 01097 Dresden; Vergabenummer: SN0226AS03B
Erstellt mit: GXML Toolbox V3.3 R20230829, iTWO_64 V25.0.650, 20.05.2026

## 1 RV Austausch Stiel-Riegelverschraubung VZB 2026
Datum: 20.05.2026
WaGr: 99_99_01

### Abschnitt 00 Bereich AS Dresden

*Hinweis: Dieser Unterabschnitt beinhaltet*
Dieser Unterabschnitt beinhaltet den Austausch von Verschraubungen an VZB´s. Die speziellen Angaben zum Typ der VZB in den Rahmen-LB sind hier besonders zu beachten.

#### Unterabschnitt 00.00 Montageleistung des Austausches

**00.00.0001 Austausch bei VZB Typ BGii30-2**
siehe Rahmenleistungsbeschreibung
Austausch der Stiel- Riegelverschraubung an einer
VZB als Brücke mit folgenden Eigenschaften:
-  Zweigelenkrahmen mit obenliegenden Gelenken
-  Stiel-Riegelverschraubung (Gelenk) 2 Stück
  Sechskantschrauben M30, Güte 10.9, fvz, Länge ca. 135mm
-  Obere und unterer Verschraubungsteile jeweils
  innenliegend (hinter Serviceöffnung)
Menge: 10,000 St

**00.00.0002 Nachziehen bei VZB Typ BGii30-2**
siehe Rahmenleistungsbeschreibung
Zeitversetztes "Nachziehen" der Schaubverbindung, siehe Punkt 4.5, an dem im Kurztext genannten VZB-Typ.
Menge: 10,000 St

**00.00.0003 Austausch bei VZB Typ BGii24-4**
siehe Rahmenleistungsbeschreibung
Austausch der Stiel- Riegelverschraubung an einer
VZB als Brücke mit folgenden Eigenschaften:
- Zweigelenkrahmen mit obenliegenden Gelenken
- Stiel-Riegelverschraubung (Gelenk) 4 Stück
  Sechskantschrauben M24, Güte 10.9, fvz, Länge ca. 135mm
- Obere und unterer Verschraubungsteile jeweils
  innenliegend (hinter Serviceöffnung)
Menge: 10,000 St

**00.00.0004 Nachziehen bei VZB Typ BGii24-4**
siehe Rahmenleistungsbeschreibung
Zeitversetztes "Nachziehen" der Schaubverbindung, siehe Punkt 4.5, an dem im Kurztext genannten VZB-Typ.
Menge: 10,000 St

**00.00.0005 Austausch bei VZB Typ BGia30-2**
siehe Rahmenleistungsbeschreibung
Austausch der Stiel- Riegelverschraubung an einer
VZB als Brücke mit folgenden Eigenschaften:
- Zweigelenkrahmen mit obenliegenden Gelenken
- Je Stiel-Riegelverschraubung (Gelenk) 2 Stück
  Sechskantschrauben M30, Güte 10.9, fvz,
  Länge ca. 135mm
- Obere Verschraubungsteile innenliegend (hinter
  Serviceöffnung) untere außenliegend
Menge: 10,000 St

**00.00.0006 Nachziehen bei VZB Typ BGia30-2**
siehe Rahmenleistungsbeschreibung
Zeitversetztes "Nachziehen" der Schaubverbindung, siehe Punkt 4.5, an dem im Kurztext genannten VZB-Typ.
Menge: 10,000 St

**00.00.0007 Austausch bei VZB Typ BGia24-4**
siehe Rahmenleistungsbeschreibung
Austausch der Stiel- Riegelverschraubung an einer
VZB als Brücke mit folgenden Eigenschaften:
- Zweigelenkrahmen mit obenliegenden Gelenken
- Je Stiel-Riegelverschraubung (Gelenk) 2 Stück
  Sechskantschrauben M24, Güte 10.9, fvz,
  Länge ca. 135mm
- Obere Verschraubungsteile innenliegend (hinter
  Serviceöffnung) untere außenliegend
Menge: 10,000 St

**00.00.0008 Nachziehen bei VZB Typ BGia24-4**
siehe Rahmenleistungsbeschreibung
Zeitversetztes "Nachziehen" der Schaubverbindung, siehe Punkt 4.5, an dem im Kurztext genannten VZB-Typ.
Menge: 10,000 St

**00.00.0009 Austausch bei VZB Typ BGaa30-2**
siehe Rahmenleistungsbeschreibung
Austausch der Stiel- Riegelverschraubung an einer
VZB als Brücke mit folgenden Eigenschaften:
- Zweigelenkrahmen mit obenliegenden Gelenken
- Je Stiel-Riegelverschraubung (Gelenk) 2 Stück
  Sechskantschrauben M30, Güte 10.9, fvz,
  Länge ca. 135mm
- Obere und unterer Verschraubungsteile jeweils
  außenliegend
Menge: 8,000 St

**00.00.0010 Nachziehen bei VZB Typ BGaa30-2**
siehe Rahmenleistungsbeschreibung
Zeitversetztes "Nachziehen" der Schaubverbindung, siehe Punkt 4.5, an dem im Kurztext genannten VZB-Typ.
Menge: 8,000 St

**00.00.0011 Austausch bei VZB Typ BGaa24-4**
siehe Rahmenleistungsbeschreibung
Austausch der Stiel- Riegelverschraubung an einer
VZB als Brücke mit folgenden Eigenschaften:
- Zweigelenkrahmen mit obenliegenden Gelenken
- Je Stiel-Riegelverschraubung (Gelenk) 4 Stück
  Sechskantschrauben M24, Güte 10.9, fvz,
  Länge ca. 135mm
- Obere und unterer Verschraubungsteile jeweils
  außenliegend
Menge: 8,000 St

**00.00.0012 Nachziehen bei VZB Typ BGaa24-4**
siehe Rahmenleistungsbeschreibung
Zeitversetztes "Nachziehen" der Schaubverbindung, siehe Punkt 4.5, an dem im Kurztext genannten VZB-Typ.
Menge: 8,000 St

**00.00.0013 Austausch bei VZB Typ BBaa24-12**
siehe Rahmenleistungsbeschreibung
Austausch der Stiel- Riegelverschraubung an einer
VZB als Brücke mit folgenden Eigenschaften:
- Rahmen biegesteif (ohne Gelenken)
- Je Stiel-Riegelverschraubung bis 12 Stück
  Sechskantschrauben M24, Güte 10.9, fvz,
  Länge ca. 135mm
- Obere und unterer Verschraubungsteile jeweils
  außenliegend
Menge: 4,000 St

**00.00.0014 Nachziehen bei VZB Typ BBaa24-12**
siehe Rahmenleistungsbeschreibung
Zeitversetztes "Nachziehen" der Schaubverbindung, siehe Punkt 4.5, an dem im Kurztext genannten VZB-Typ.
Menge: 4,000 St

**00.00.0015 Austausch bei VZB Typ Kaa20-24-16**
siehe Rahmenleistungsbeschreibung
Austausch der Stiel- Riegelverschraubung an einer
VZB als Kragträger mit folgenden Eigenschaften:
- Stiel mit einseitig auskragenden Riegel
- Stiel-Riegelverschraubung bis 16 Stück
  Sechskantschrauben M20 bis M24, Güte 10.9, fvz,
  Länge ca. 115mm
- Obere und unterer Verschraubungsteile jeweils
  außenliegend
Menge: 4,000 St

**00.00.0016 Nachziehen bei VZB Typ Kaa20-24-16**
siehe Rahmenleistungsbeschreibung
Zeitversetztes "Nachziehen" der Schaubverbindung, siehe Punkt 4.5, an dem im Kurztext genannten VZB-Typ.g
Menge: 4,000 St

**00.00.0017 Austausch bei VZB Typ Kaa20-24-24**
siehe Rahmenleistungsbeschreibung
Austausch der Stiel- Riegelverschraubung an einer
VZB als Kragträger mit folgenden Eigenschaften:
- Stiel mit einseitig auskragenden Riegel
- Stiel-Riegelverschraubung von 17 bis 24 Stück
  Sechskantschrauben M20 bis M24, Güte 10.9, fvz,
  Länge ca. 115mm
- Obere und unterer Verschraubungsteile jeweils
  außenliegend
Menge: 4,000 St

**00.00.0018 Nachziehen bei VZB Typ Kaa20-24-24**
siehe Rahmenleistungsbeschreibung
Zeitversetztes "Nachziehen" der Schaubverbindung, siehe Punkt 4.5, an dem im Kurztext genannten VZB-Typ.
Menge: 4,000 St

**00.00.0019 Austausch bei VZB Typ Kia20-24-16**
siehe Rahmenleistungsbeschreibung
Austausch der Stiel- Riegelverschraubung an einer
VZB als Kragträger mit folgenden Eigenschaften:
- Stiel mit einseitig auskragenden Riegel
- Stiel-Riegelverschraubung bis 16 Stück
  Sechskantschrauben M20 bis M24, Güte 10.9, fvz,
  Länge ca. 115mm
- Obere Verschraubungsteile teilweise innenliegend
  (hinter Serviceöffnung) untere außenliegend
Menge: 4,000 St

**00.00.0020 Nachziehen bei VZB Typ Kia20-24-16**
siehe Rahmenleistungsbeschreibung
Zeitversetztes "Nachziehen" der Schaubverbindung, siehe Punkt 4.5, an dem im Kurztext genannten VZB-Typ.
Menge: 4,000 St

**00.00.0021 Austausch bei VZB Typ Kia20-24-24**
siehe Rahmenleistungsbeschreibung
Austausch der Stiel- Riegelverschraubung an einer
VZB als Kragträger mit folgenden Eigenschaften:
- Stiel mit einseitig auskragenden Riegel
- Stiel-Riegelverschraubung von 17 bis 24 Stück
  Sechskantschrauben M20 bis M24, Güte 10.9, fvz,
  Länge ca. 115mm
- Obere Verschraubungsteile teilweise innenliegend
  (hinter Serviceöffnung) untere außenliegend
Menge: 4,000 St

**00.00.0022 Nachziehen bei VZB Typ Kia20-24-24**
siehe Rahmenleistungsbeschreibung
Zeitversetztes "Nachziehen" der Schaubverbindung, siehe Punkt 4.5, an dem im Kurztext genannten VZB-Typ.
Menge: 4,000 St

**00.00.0023 Austausch bei VZB Typ Taa20-24-16**
siehe Rahmenleistungsbeschreibung
Austausch der Stiel- Riegelverschraubung an einer
VZB als T-träger mit folgenden Eigenschaften:
- Stiel mit beidseitig auskragenden Riegel
- Stiel-Riegelverschraubung bis 16 Stück
  Sechskantschrauben M20 bis M24, Güte 10.9, fvz,
  Länge ca. 115mm
- Obere und unterer Verschraubungsteile jeweils
  außenliegend
Menge: 4,000 St

**00.00.0024 Nachziehen bei VZB Typ Taa20-24-16**
siehe Rahmenleistungsbeschreibung
Zeitversetztes "Nachziehen" der Schaubverbindung, siehe Punkt 4.5, an dem im Kurztext genannten VZB-Typ.
Menge: 4,000 St

**00.00.0025 Austausch bei VZB Typ Taa20-24-24**
siehe Rahmenleistungsbeschreibung
Austausch der Stiel- Riegelverschraubung an einer
VZB als T-träger mit folgenden Eigenschaften:
- Stiel mit beidseitig auskragenden Riegel
- Stiel-Riegelverschraubung von 17 bis 24 Stück
  Sechskantschrauben M20 bis M24, Güte 10.9, fvz,
  Länge ca. 115mm
- Obere und unterer Verschraubungsteile jeweils
  außenliegend
Menge: 4,000 St

**00.00.0026 Nachziehen bei VZB Typ Taa20-24-24**
siehe Rahmenleistungsbeschreibung
Zeitversetztes "Nachziehen" der Schaubverbindung, siehe Punkt 4.5, an dem im Kurztext genannten VZB-Typ.
Menge: 4,000 St

**00.00.0027 Austausch bei VZB Typ Raa20-24-24**
siehe Rahmenleistungsbeschreibung
Austausch der Riegelstoßverschraubung an einer
VZB allgemein Riegelstoß mit folgenden Eigenschaften:
- Riegel-Riegelverschraubung bis 24 Stück
  Sechskantschrauben M20 bis M24, Güte 10.9, fvz,
  Länge ca. 115mm
- Alle Verschraubungsteile jeweils außenliegend
Menge: 4,000 St

**00.00.0028 Nachziehen bei VZB Typ Raa20-24-24**
siehe Rahmenleistungsbeschreibung
Zeitversetztes "Nachziehen" der Schaubverbindung, siehe Punkt 4.5, an dem im Kurztext genannten VZB-Typ.
Menge: 4,000 St

**00.00.0029 Austausch bei VZB Typ Raa20-24-35**
siehe Rahmenleistungsbeschreibung
Austausch der Riegelstoßverschraubung an einer
VZB allgemein Riegelstoß mit folgenden Eigenschaften:
- Riegel-Riegelverschraubung von 25 bis 35 Stück
  Sechskantschrauben M20 bis M24, Güte 10.9, fvz,
  Länge ca. 115mm
- Alle Verschraubungsteile jeweils außenliegend
Menge: 4,000 St

**00.00.0030 Nachziehen bei VZB Typ Raa20-24-35**
siehe Rahmenleistungsbeschreibung
Zeitversetztes "Nachziehen" der Schaubverbindung, siehe Punkt 4.5, an dem im Kurztext genannten VZB-Typ.
Menge: 4,000 St

**00.00.0031 Austausch bei VZB Typ BG Umbü**
siehe Rahmenleistungsbeschreibung
Austausch der Stiel- Riegelverschraubung an einer
VZB als Brücke mit folgenden Eigenschaften:
- Zweigelenkrahmen mit obenliegenden Gelenken
- Je Stiel-Riegelverschraubung (Gelenk) 2 Stück
  Gewindestangen M30, Güte 8.8, fvz, Länge ca. 1000 mm
- Obere und unterer Verschraubungsteile jeweils
  außenliegend
  Mit "Umbügelung" als Sonderlösung siehe Anlage
  "Nr-9_Beispiel Plan mit 2 Garnituren mit
  Umbügelung.pdf"
Menge: 4,000 St

**00.00.0032 Instandsetzung Gewinde Typ GB1**
siehe Rahmenleistungsbeschreibung
Instandsetzung von beschädigten Gewindebohrung M6- M10 der Servicedeckelbefestigung durch:
- ausbohren des beschädigten Gewindes
- reinigen und entfetten der Bohrung und der
  unmittelbaren Fläche um die Bohrung
- Instandsetzung / Auffüllen der "Bohrung" mit 2K Epoxyd
  "Reparatur Kitt" für Metall (Aluminium geeignet)
- nach Aushärtung ( je nach gewählten Material ggf. im
  Zuge des "Nachziehens" der Verschraubung) neue
  Gewindebohrung einbringen
Menge: 10,000 St

**00.00.0033 Instandsetzung Gewinde Typ GB2**
siehe Rahmenleistungsbeschreibung
Instandsetzung von Gewindebohrung M6- M10 der Servicedeckelbefestigung infolge abgerissener Schrauben durch:
- entfernen des Schraubenrest (abgerissener
  Gewindestumpf) mittels überbohren (Hohlkrone ca. 13mm
  Außen Durchmesser für M8 Stumpf )
- reinigen und entfetten der Bohrung und der
  unmittelbaren Fläche um die Bohrung
- Instandsetzung / Auffüllen der "Bohrung" mit 2K Epoxyd
  "Reparatur Kitt" für Metall (Aluminium geeignet)
- nach Aushärtung (im Zuge des "Nachziehens" der
  Verschraubung) neue Gewindebohrung einbringen
Menge: 10,000 St

#### Unterabschnitt 00.01 An- und Abfahrt

**00.01.0001 Bereich AM Chemnitz**
siehe Rahmenleistungsbeschreibung
An und Abfahrt in den Bereich der oben genannten Autobahnmeisterei, welcher sich auf folgende Autobahnabschnitte und deren Anschlussstellen erstreckt:
A72 Hof - Leipzig
- beide Richtungsfahrbahnen
- von Anschlussstelle Zwickau Ost
- bis Anschlussstelle Geithain
A4 Aachen - Görlitz
- beide Richtungsfahrbahnen
- von Anschlussstelle Schmölln
- bis Anschlussstelle Hainichen
Menge: 5,000 St

**00.01.0002 Bereich AM Leipzig**
siehe Rahmenleistungsbeschreibung
An und Abfahrt in den Bereich der oben genannten Autobahnmeisterei, welcher sich auf folgende Autobahnabschnitte und deren Anschlussstellen erstreckt:
A72 Hof - Leipzig
- beide Richtungsfahrbahnen
- von Anschlussstelle Geithain
- bis Autobahnende unmittelbar hinter dem Autobahnkreuz Leipzig
A14 Nossen - Magdeburg
- beide Richtungsfahrbahnen
- von Anschlussstelle Grimma
- bis Autobahnkreuz Schkeuditz (A9 / A14)
A38 Göttingen - Leipzig
- beide Richtungsfahrbahnen
- von Anschlussstelle Lützen
- bis Autobahndreieck Pathenaue
Menge: 5,000 St

**00.01.0003 Bereich AM Döbeln**
siehe Rahmenleistungsbeschreibung
An und Abfahrt in den Bereich der oben genannten Autobahnmeisterei, welcher sich auf folgende Autobahnabschnitte und deren Anschlussstellen erstreckt:
A4 Aachen - Görlitz
- beide Richtungsfahrbahnen
- von Anschlussstelle Hainichen
- bis Autobahndreieck Nossen (A4 / A14
A14 Nossen - Magdeburg
- beide Richtungsfahrbahnen
- von Autobahndreieck Nossen (A4 / A14)
- bis Anschlussstelle Grimma
Menge: 5,000 St

**00.01.0004 Bereich AM Dresden Nickern**
siehe Rahmenleistungsbeschreibung
An und Abfahrt in den Bereich der oben genannten Autobahnmeisterei, welcher sich auf folgende Autobahnabschnitte und deren Anschlussstellen erstreckt:
A4 Aachen - Görlitz
- beide Richtungsfahrbahnen
- von Autobahndreieck Dresden West (A4 / A17)
- bis Autobahndreieck Nossen ( A4 / A14)
A17 Dresden - Prag
- beide Richtungsfahrbahnen
- von Autobahndreieck Dresden West (A4 / A17)
- bis Landesgrenze BRD / VR CZ
Menge: 5,000 St

**00.01.0005 Bereich AM Dresden Hellerau**
siehe Rahmenleistungsbeschreibung
An und Abfahrt in den Bereich der oben genannten Autobahnmeisterei, welcher sich auf folgende Autobahnabschnitte und deren Anschlussstellen erstreckt:
A4 Aachen - Görlitz
- beide Richtungsfahrbahnen
- von Autobahndreieck Dresden West (A4 / A17)
- bis Anschlussstelle Burkau
A13 Berlin - Dresden
- beide Richtungsfahrbahnen
- von Anschlussstelle Ortrand
- bis Autobahndreieck Dresden Nord (A4 / A13)
Menge: 5,000 St

**00.01.0006 Bereich AM Weißenberg**
siehe Rahmenleistungsbeschreibung
An und Abfahrt in den Bereich der oben genannten Autobahnmeisterei, welcher sich auf folgende Autobahnabschnitte und deren Anschlussstellen erstreckt:
A4 Aachen - Görlitz
- beide Richtungsfahrbahnen
- von Anschlussstelle Burkau
- bis Landesgrenze BRD / VR Polen
Menge: 5,000 St

**00.01.0007 Umsetzung**
siehe Rahmenleistungsbeschreibung
"Umsetzen" zwischen zwei nicht benachbarten Bereichen (siehe Punkt 4.1)
Achtung!
Abgerechnet werden die Kilometer zwischen den Einsatzstellen, maximal jedoch die
Kosten der "normalen An- und Abfahrt zu dem entsprechenden Bereich, wohin umgesetzt werden soll. Diese Position ist nur im Zuge technisch und personell vergleichbaren Positionen ansetzbar.
Menge: 300,000 km

#### Unterabschnitt 00.02 AkD

**00.02.0001 AkD mod. DIII/1l, bis 4 Stunden**
siehe Rahmenleistungsbeschreibung
Inhalt dieser Position ist der Auf- Abbau, die Vorhaltung und der Betrieb einer Verkehrssicherung (AkD) nach RSA 23 zur Durchführung der Leistung aus Unterabschnitt "00.00. Montageleistung des Austausches". Folgendes ist einzukalkulieren:
- Beantragung der notwendigen VAO inklusive Erstellung
  von VZ-Plänen
- Sicherung der Arbeitsstelle auf Grundlage des
  Regelplanes der RSA 23 DIII/1l mit zusätzlichen
  Verkehrsschildern, VZ 274 -120, VZ 123 und VZ 278
 (Aufstellung beidseitig).
- Dauer der Verkehrssicherung: bis 4 Stunden
Menge: 5,000 St

**00.02.0002 AkD mod. DIII/1l, 5 bis 10 Stunden**
siehe Rahmenleistungsbeschreibung
Inhalt dieser Position ist der Auf- Abbau, die Vorhaltung und der Betrieb einer Verkehrssicherung (AkD) nach RSA 23 zur Durchführung der Leistung aus Unterabschnitt "00.00. Montageleistung des Austausches". Folgendes ist einzukalkulieren:
- Beantragung der notwendigen VAO inklusive Erstellung
  von VZ-Plänen
- Sicherung der Arbeitsstelle auf Grundlage des
  Regelplanes der RSA 23 DIII/1l mit zusätzlichen
  Verkehrsschildern, VZ 274 -120, VZ 123 und VZ 278
  (Aufstellung beidseitig).
-Dauer der Verkehrssicherung: 5 bis 10 Stunden
Menge: 10,000 St

**00.02.0003 AkD mod. DIII/1r, bis 4 Stunden**
siehe Rahmenleistungsbeschreibung
Inhalt dieser Position ist der Auf- Abbau, die Vorhaltung und der Betrieb einer Verkehrssicherung (AkD) nach RSA 23 zur Durchführung der Leistung aus Unterabschnitt "00.00. Montageleistung des Austausches". Folgendes ist einzukalkulieren:
- Beantragung der notwendigen VAO inklusive Erstellung
  von VZ-Plänen
- Sicherung der Arbeitsstelle auf Grundlage des
  Regelplanes der RSA 23 DIII/1r mit zusätzlichen
  Verkehrsschildern, VZ 274 -120, VZ 123 und VZ 278
  (Aufstellung beidseitig).
- Dauer der Verkehrssicherung: bis 4 Stunden
Menge: 5,000 St

**00.02.0004 AkD mod. DIII/1r, 5 bis 10 Stunden**
siehe Rahmenleistungsbeschreibung
Inhalt dieser Position ist der Auf- Abbau, die Vorhaltung und der Betrieb einer Verkehrssicherung (AkD) nach RSA 23 zur Durchführung der Leistung aus Unterabschnitt "00.00. Montageleistung des Austausches". Folgendes ist einzukalkulieren:
- Beantragung der notwendigen VAO inklusive Erstellung
  von VZ-Plänen
- Sicherung der Arbeitsstelle auf Grundlage des
  Regelplanes der RSA 23 DIII/1r mit zusätzlichen
  Verkehrsschildern, VZ 274 -120, VZ 123 und VZ 278
  (Aufstellung beidseitig).
- Dauer der Verkehrssicherung: 5 bis 10 Stunden
Menge: 10,000 St

**00.02.0005 AkD mod. DIII/2, 4 Stunden**
siehe Rahmenleistungsbeschreibung
Inhalt dieser Position ist der Auf- Abbau, die Vorhaltung und der Betrieb einer Verkehrssicherung (AkD) nach RSA 23 zur Durchführung der Leistung aus Unterabschnitt "00.00. Montageleistung des Austausches". Folgendes ist einzukalkulieren:
- Beantragung der notwendigen VAO inklusive Erstellung
  von VZ-Plänen
- Sicherung der Arbeitsstelle auf Grundlage des
  Regelplanes der RSA 23 DIII/2 mit zusätzlichen
  Verkehrsschildern, VZ 274 -120, VZ 123 und VZ 278
  (Aufstellung beidseitig).
- Dauer der Verkehrssicherung: bis 4 Stunden
Menge: 1,000 St

**00.02.0006 AkD mod. DIII/2, 5 bis 10 Stunden**
siehe Rahmenleistungsbeschreibung
Inhalt dieser Position ist der Auf- Abbau, die Vorhaltung und der Betrieb einer Verkehrssicherung (AkD) nach RSA 23 zur Durchführung der Leistung aus Unterabschnitt "00.00. Montageleistung des Austausches". Folgendes ist einzukalkulieren:
- Beantragung der notwendigen VAO inklusive Erstellung
  von VZ-Plänen
- Sicherung der Arbeitsstelle auf Grundlage des
  Regelplanes der RSA 23 DIII/2 mit zusätzlichen
  Verkehrsschildern, VZ 274 -120, VZ 123 und VZ 278
  (Aufstellung beidseitig).
- Dauer der Verkehrssicherung: 5 bis 10 Stunden
Menge: 1,000 St

**00.02.0007 AkD mod. DIII/3, 4 Stunden**
siehe Rahmenleistungsbeschreibung
Inhalt dieser Position ist der Auf- Abbau, die Vorhaltung und der Betrieb einer Verkehrssicherung (AkD) nach RSA 23 zur Durchführung der Leistung aus Unterabschnitt "00.00. Montageleistung des Austausches". Folgendes ist einzukalkulieren:
- Beantragung der notwendigen VAO inklusive Erstellung
  von VZ-Plänen
- Sicherung der Arbeitsstelle auf Grundlage des
  Regelplanes der RSA 23 DIII/3 mit zusätzlichen
  Verkehrsschildern, VZ 274 -120, VZ 123 und VZ 278
  (Aufstellung beidseitig).
-Dauer der Verkehrssicherung: bis 4 Stunden
Menge: 3,000 St

**00.02.0008 AkD mod. DIII/3, 5 bis 10 Stunden**
siehe Rahmenleistungsbeschreibung
Inhalt dieser Position ist der Auf- Abbau, die Vorhaltung und der Betrieb einer Verkehrssicherung (AkD) nach RSA 23 zur Durchführung der Leistung aus Unterabschnitt "00.00. Montageleistung des Austausches". Folgendes ist einzukalkulieren:
- Beantragung der notwendigen VAO inklusive Erstellung
  von VZ-Plänen
- Sicherung der Arbeitsstelle auf Grundlage des
  Regelplanes der RSA 23 DIII/3 mit zusätzlichen
  Verkehrsschildern, VZ 274 -120, VZ 123 und VZ 278
  (Aufstellung beidseitig).
- Dauer der Verkehrssicherung: 5 bis 10 Stunden
Menge: 8,000 St

**00.02.0009 AkD mod. DIII/4, 4 Stunden**
siehe Rahmenleistungsbeschreibung
Inhalt dieser Position ist der Auf- Abbau, die Vorhaltung und der Betrieb einer Verkehrssicherung (AkD) nach RSA 23 zur Durchführung der Leistung aus Unterabschnitt "00.00. Montageleistung des Austausches". Folgendes ist einzukalkulieren:
- Beantragung der notwendigen VAO inklusive Erstellung
  von VZ-Plänen
- Sicherung der Arbeitsstelle auf Grundlage des
  Regelplanes der RSA 23 DIII/4 mit zusätzlichen
  Verkehrsschildern, VZ 274 -120, VZ 123 und VZ 278
  (Aufstellung beidseitig).
- Dauer der Verkehrssicherung: bis 4 Stunden
Menge: 3,000 St

**00.02.0010 AkD mod. DIII/4, 5 bis 10 Stunden**
siehe Rahmenleistungsbeschreibung
Inhalt dieser Position ist der Auf- Abbau, die Vorhaltung und der Betrieb einer Verkehrssicherung (AkD) nach RSA 23 zur Durchführung der Leistung aus Unterabschnitt "00.00. Montageleistung des Austausches". Folgendes ist einzukalkulieren:
- Beantragung der notwendigen VAO inklusive Erstellung
  von VZ-Plänen
- Sicherung der Arbeitsstelle auf Grundlage des
  Regelplanes der RSA 23 DIII/4 mit zusätzlichen
  Verkehrsschildern, VZ 274 -120, VZ 123 und VZ 278
  (Aufstellung beidseitig).
- Dauer der Verkehrssicherung: 5 bis 10 Stunden
Menge: 8,000 St

**00.02.0011 AkD Bild D-5, bis 4 Stunden**
siehe Rahmenleistungsbeschreibung
Inhalt dieser Position ist der Auf- Abbau, die Vorhaltung und der Betrieb einer Verkehrssicherung (AkD) nach RSA 23 zur Durchführung der Leistung aus Unterabschnitt "00.00. Montageleistung des Austausches". Folgendes ist einzukalkulieren:
- Beantragung der notwendigen VAO inklusive Erstellung
  von VZ-Plänen
- Sicherung der Arbeitsstelle auf Grundlage der RSA
  Bild D-5
- Dauer der Verkehrssicherung: bis 4 Stunden
Menge: 5,000 St

**00.02.0012 AkD Bild D-5, 5 bis 10 Stunden**
siehe Rahmenleistungsbeschreibung
Inhalt dieser Position ist der Auf- Abbau, die Vorhaltung und der Betrieb einer Verkehrssicherung (AkD) nach RSA 23 zur Durchführung der Leistung aus Unterabschnitt "00.00. Montageleistung des Austausches". Folgendes ist einzukalkulieren:
- Beantragung der notwendigen VAO inklusive Erstellung
  von VZ-Plänen
- Sicherung der Arbeitsstelle auf Grundlage der RSA
  Bild D-5
- Dauer der Verkehrssicherung: 5 bis 10 Stunden
Menge: 10,000 St

#### Unterabschnitt 00.03 Zulage AkD

**00.03.0001 Zulage Schild**
siehe Rahmenleistungsbeschreibung
Inhalt dieser Position ist die Erweiterung der Positionen aus dem Unterabschnitt "00.02 AkD" über den dort beschriebenen Umfang hinaus mit einem Verkehrsschild inklusive Aufstellvorrichtung.-
Menge: 10,000 St

**00.03.0002 Zulage Vorw.-A. mit Z**
siehe Rahmenleistungsbeschreibung
Inhalt dieser Position ist die Erweiterung der Positionen aus dem Unterabschnitt "00.02 AkD" über den dort beschriebenen Umfang hinaus mit einem Vorwarnanzeiger (LED) inklusive Zugfahrzeug (nach RSA).
Menge: 10,000 St

**00.03.0003 Zulage Vorw.-A. ohne Z**
siehe Rahmenleistungsbeschreibung
Inhalt dieser Position ist die Erweiterung der Positionen aus dem Unterabschnitt "00.02 AkD" über den dort beschriebenen Umfang hinaus mit einem Vorwarnanzeiger (LED) ohne Zugfahrzeug
Menge: 10,000 St

**00.03.0004 Zulage WLA mit Z**
siehe Rahmenleistungsbeschreibung
Inhalt dieser Position ist die Erweiterung der Positionen aus dem Unterabschnitt "00.02 AkD" über den dort beschriebenen Umfang hinaus mit einem Warnleitanhänger (LED) inklusive Zugfahrzeug (nach RSA).
Menge: 10,000 St
